# Los 92 - Einbauten Saal mit Gastrotechni
Angebotsaufforderung (GAEB 90, DA83)
Eröffnung: 23.03.26 10:00
Ende der Zuschlagsfrist: 23.04.26
Auftraggeber: Wohnungsbaugesellschaft der Stadt Wittenberge mbH, Parkstraß

## Los 92 - Einbauten Saal mit Gastrotechni
Datum: 16.03.26

*Hinweis*
VORBEMERKUNG

Das Gebäude befindet sich auf dem Bahnhofsvorplatz
(Salomon-Herz-Platz) der Stadt Wittenberge. Östlich des
 Gebäudes schließen der Hausbahnsteig und der
Gleiskörper der Bahn an.
Das Gebäude gliedert sich nach Errichtungszeit und
Nutzung in vier Bauteile:
BT A: dreigeschossiger Mauerwerksbau von 1846,
Keller mit Außenwänden aus Feldstein- und
Zwischenwänden aus Ziegelmauerwerk, Geschossdecke über
KG tw. als
Ziegelkappendecken, tlw. später massiv, obere
Geschossdecken Holzbalken mit Fehlboden, flaches
Drempelgeschoss mit Holzdachstuhl, flach geneigtes Dach
 mit Bitumen-/Teerpappdeckung;
BT A leerstehend.
BT B1 und B2: zweigeschossiger Mauerwerksbau als
Erweiterung 1873, Keller mit Ziegelmauerwerk,
Geschossdecke über KG als Ziegelkappendecken, tw.
später massiv, obere Geschossdecke: Holzbalken mit
Fehlboden, Kriechdach mit Holzdachstuhl, flach
geneigtes
Dach mit Bitumen-/Teerpappdeckung; BT B1 mit
zweigeschossigem In den nachfolgenden Positionen sind
Leistung der Lieferung und Montage von
küchentechnischen Geräten und Einrichtungen für die
Bistroküche im denkmalgeschützten Empfangsgebäude des
Bahnhofs
Wittenberge beschrieben.
Das Gebäude befindet sich auf dem Bahnhofsvorplatz
(Salomon-Herz-Platz) der Stadt Wittenberge. Östlich des
 Gebäudes schließen der Hausbahnsteig und der
Gleiskörper der Bahn an.
Das Gebäude gliedert sich nach Errichtungszeit und
Nutzung in vier Bauteile:
BT A: dreigeschossiger Mauerwerksbau von 1846, Keller
mit
Außenwänden aus Feldstein- und Zwischenwänden aus
Ziegelmauerwerk, Geschossdecke über KG tw. als
Ziegelkappendecken, tlw. später massiv, obere
Geschossdecken
Holzbalken mit Fehlboden, flaches Drempelgeschoss mit
Holzdachstuhl, flach geneigtes Dach mit
Bitumen-/Teerpappdeckung;
BT A leerstehend.
BT B1 und B2: zweigeschossiger Mauerwerksbau als
Erweiterung 1873, Keller mit Ziegelmauerwerk,
Geschossdecke über KG als Ziegelkappendecken, tw.
später massiv, obere Geschossdecke Holzbalken mit
Fehlboden, Kriechdach mit Holzdachstuhl, flach
geneigtes Dach
 mit Bitumen-/Teerpappdeckung; BT B1 mit
zweigeschossigem Saal, BT B2 in Nutzung (Büro- und
Funktionsräume Deutsche Bahn).
BT C: eingeschossiger Mauerwerksbau als Erweiterung
1924,
Teilunterkellerung, Außenwände in Ortbeton, Decken über
 KG
Stahlsteindecken zwischen Trägern.
Höhenlage der Geschosse, in denen Arbeiten aus diesem
Leistungsverzeichnis ausgeführt werden sollen:
- KG ca. - 2,00 bis 2,90 m unter Gelände,
unterschiedliche Höhenlage
- EG ca. + 0,50 m über Gelände, lichte Raumhöhe ca.
4,30 Meter, im
Saal BT B1 8,20 Meter, in der Eingangshalle BT C 5,00
Meter
- 1. OG ca. +5,25 m über Gelände, lichte Raumhöhe ca.
3,30 Meter
- 2. OG ca. +9,00 m über Gelände, lichte Raumhöhe ca.
3,00 Meter
- DG ca. +12,50 m über Gelände, lichte Raumhöhe Traufe
ca. 1,50Meter, im First ca. 2,70 m
Die Baumaßnahme findet im stark frequentierten Bereich
des
Bahnhofsvorplatzes (ÖPNV, Pendler, usw.) statt. Es ist
erhöhte
Rücksichtnahme und Umsicht, vor allem bei der Andienung
 der Baustelle erforderlich.

BAUSEITIGE LEISTUNGEN DER BAUSTELLENEINRICHTUNG:
- Der Bahnhofsvorplatz wird bis zur Lieferung der hier
beschriebenen Geräte neu hergestellt worden sein. Eine
barrierefreie Erreichbarkeit des Einbauortes ist über
die Gebäudewestseite möglich.
- Auf der Südseite befindet sich eine
Baustelleneinrichtung mit Sanitär- und
Aufenthaltscontainern, auch von dieser Seite ist eine
Anlieferung in das Gebäude möglich.
- Baustromverteiler jeweils an zwei Stellen in EG, 1.
und 2. OG sind vorhanden. Die Verteilung von dort aus
liegt im
Verantwortungsbereich der Firma.

LEISTUNGEN DES AUFTRAGNEHMERS ZUR
BAUSTELLENEINRICHTUNG
- Aufenthaltsräume für die Mitarbeiter des
Auftragnehmers sind von diesem in Eigenregie zu
organisieren.
- In Abhängigkeit zur gewählten Technologie sind
Hilfsmittel (z.B. Kran, Leitern, Montagehilfen usw.) in
 die Positionen einzukalkulieren.
- Es ist davon auszugehen, dass der neugestaltete
Bahnhofsvorplatz mit Fahrzeugen bis max. 3,5 t befahren
 werden kann. Für die Anlieferung ist eine Abstimmung
mit der Stadt Wittenberge als Eigentümerin der
Platzfläche und ggf. der Verkehrsordnungsbehörde
erforderlich (z.B., sofern schwerere LKW zum Einsatz
kommen oder ein Halt in der öffentlichen Verkehrsfläche
 vorgesehen ist). Diese Abstimmungen hat je nach
gewählter Anlieferungstechnologie der AN selbst zu
organisieren.
- Die Länge der horizontalen Förderwege für die
Baumaßnahmen in den Gebäuden kann bis 100 m betragen,
außerhalb der Gebäude kann die Länge der horizontalen
Förderwege bis zu 75 m betragen.
- Es ist davon auszugehen, dass die Oberflächen in den
angrenzenden Innenräumen und auch in der Küche bereits
fertiggestellt sind. Für den Zeitpunkt der Einbringung
sind die zu begehenden Oberflächen zu schützen.
- Persönliche Schutzmaßnahmen liegen im
Verantwortungsbereich des Auftragnehmers und sind von
diesem im Rahmen des Gesamtangebotes einzukalkulieren
- Werden vom AN Leistungen an zugelassene ausländische
Subunternehmer, Montagepartner, Werkvertragskolonnen
bzw. Mitarbeiter vergeben (wenn zugelassen), so ist je
Arbeitsgruppe/Kolonne ein sehr gut Deutsch sprechender,
 auch in technischer Hinsicht
weisungsbefugter Vorarbeiter, ganztägig beizustellen.
- Der AN hat als Vertragsleistung arbeitstäglich
Bautagesberichte zu führen und davon dem AG wöchentlich
 - soweit nichts anderes vereinbart - eine Durchschrift
 zu übergeben. Sie müssen alle Angaben enthalten, die
für die Ausführung und Abrechnung von
Bedeutung sein können.

*Hinweis*
MASZNAHMEBESCHREIBUNG

Die in diesem Leistungsverzeichnis beschriebenen
Arbeiten umfassen die Lieferung und Montage von:

(1)  Bauvorbereitung

(2)  Einbauten Saal inkl. Bistrotresen:
-  ca. 11 lfd.m und dreiseitig bedienbares Rückbuffet
 (ca. lfd. 2 m) als Tischlerkonstruktion mit
Verkleidung und Arbeitsplatte
-  28m² Wandverkleidungen mit Schattenfugen aus
Holzwerkstoffplatten HPL-beschichtet, einschl. UK
-  15m² Tresenverkleidung Holzwerkstoffplatten
HPL-beschichtet, zweilagig
-  32m² Ganzglas-Trennwand in Holzrahmenbauweise
einschl. zweiflüglige Schiebetür
-  5lfm L-Arbeitsplatte Quarz-Komposit mit
Ausschnitten, b=ca.110cm
-  3lfm Arbeitsplatte Quarz-Komposit b=ca. 45cm
-  6 lfm Stellwände verschiedene Breiten
-  1 Möbelkorpus 80x70x80cm mit einem Vollauszug
-  1 Möbelkorpus 120x70x80cm mit einem Vollauszug
-  1 Eckmöbelkorpus 45+155x70x80cm mit einem
Vollauszug
-  1 Möbelkorpus 62x70x80cm mit 5 Vollauszügen
-  1 Möbelkorpus 62x70x80cm mit Tür, Abfallsystem mit
 3 Eimern, 3 Vollauszügen
-  1 Pendeltür 2-flg 80x80cm Holzwerkstoff
-  1 Pendeltür 2-Flg 125x210cm Holzwerkstoff

(3)  Gastronomieausstattung (in den Tresen/das
Rückbuffet integriert)
-  Kältevitrine als Eckvitrine, zentralgekühlt
-  Wärmevitrine
-  Kalt/Warmvitrine, umschaltbar, zentralgekühlt
-  AfG-Spender, zentralgekühlt
-  Getränke-Kühltheke, zentralgekühlt, mit
Bierzapfanlage
-  Kasse
-  Kaffeevollautomat, Siebträgermaschine mit Zubehör
-  Tellerspender
-  Tablettwagen mit Zubehör

(4)  Zentralkühlanlage im Keller für
Gastronomieausstattung sowie weiteren Kühltisch im
Keller
-  als VfL-Satz, Leitungsverlegung und Anschluss der
Verbraucher

(5)  Schanktechnik
-  Bierzapfanlage für 2 Fassbiere im Anstich inkl. im
 Keller
-  Bierdruckanlage
-  Gaswarnmeldeanlage
-  Fasskühler, zentralgekühlt
-  Bierbegleitkühlung
-  erforderliche Leitungsverlegung

Gesonderte Anfahrten entsprechend des Bauablaufs zur
zeitlich gestaffelten Ausführung der Arbeiten sind in
die Kalkulation einzurechnen.

### 01 Bauvorbereitung

**01.10 Werk- und Montageplanung**
Abstimmung und Erstellung der Werk- und Montageplanung

- Aufmaß der im LV beschriebenen Ausbauelemente
- Koordinierung der verschiedenen Fachbereiche
Kühlanlagen, Schank- und Küchentechnik, Möbelbau
- erstellen von zeichnerischen Unterlagen zur Freigabe
durch den AG
- Vollständige Vermaßung und Beschriftung aller
zeichnerischen Darstellungen

Es sind mind. zwei Prüfläufe mit Abstimmungsbedarf von
3 AT beim AG einzukalkulieren.
Einarbeiten von Korrekturvermerken aus den
Prüfrückläufen und erneutes Einreichen der
vollständigen Unterlagen zur Freigabe durch den AN,
sofern diese Änderungen mit darstellen
Einheit: psch

**01.20 Muster Materialien**
Liefern von Mustern für
Beschläge etc. zur Vorlage und Freigabe durch den
Bauherrn
Einheit: psch

**01.30 Stundensatz Facharbeiter**
Stundensatz für einen Facharbeiter für evtl.
erforderliche Arbeiten, die nicht im
Leistungsverzeichnis erfasst sind und nach vorheriger
Beauftragung und gegen Nachweis zur Ausführung kommen
Menge: 1,000 h

**01.40 Stundensatz Hilfsarbeiter**
Stundensatz für einen Hilfsarbeiter für evtl.
erforderliche Arbeiten, die nicht im
Leistungsverzeichnis erfasst sind und nach vorheriger
Beauftragung und gegen Nachweis zur Ausführung kommen
Menge: 1,000 h

### 02 Einbauten Saal inkl. Bistrotresen

**02.10 Pendeltür Tresen**
Herstellen, liefern und montieren einer 2-flg.
Pendeltür als Tresenabschluss

- Beidseitig mit Wangen 80x90cm aus 28mm
Holzwerkstoffplatten P5, HPL-beschichtet, ultramatt,
thermisch reparierbar,
- Wangen verdeckt befestigt
- Türflügel ca. 35x85cm aus mehrschichtigem Aufbau aus
Holzwerkstoffplatten P5, Mindeststärke 28mm
HPL-beschichtet, ultramatt, thermisch reparierbar,
- Zirkelriegelverschluss als Einsteckschloss für 2-flg.
 Tür, PZ-Lochung, Edelstahl
- 2 Spiralfederpendeltürbeschläge je Türblatt,
Edelstahl
Menge: 1,000 St

**02.20 Pendeltür Küche**
wie vor, jedoch:

- B/H lichte Türöffnung ca. 1,1x2,15m, Wandstärke ca.
41cm als 2flg. Pendeltür
- Flügelgröße jeweils ca. 46x208cm,
- Flügel jeweils beidseitig mit Edelstahlauflage im
Griffbereich 18x90cm bekleiden, 0,8m Edelstahl AISI
204, poliert, Riegelschloss in Blecheingelassen
Menge: 1,000 St

**02.30 Seitenwange mit Drehtür**
Herstellen, liefern und montieren einer freien,
zweilagigen Seitenwange 80x250cm aus 28mm starken
Holzwerkstoffplatten P5, HPL-beschichtet, ultramatt,
thermisch reparierbar, Kanten und Oberfläche im
gleichen Schichtstoff beschichtet

- Aufdoppelung mit 2 senkrecht aufgeleimten
Verstärkungsrippen aus 19x30mm Holzwerkstoffplatten
über gesamte Seitenwandhöhe, Verstärkungsrippe verleimt
 und verdeckt verschraubt
- 2 zusätzliche Ablageböden, fest verleimt und verdeckt
 verbunden mit Seitenwange und Wandverkleidung der
Saalwand, einschl. Verstärkung UK in Wandverkleidung
der Saalwand, Böden aus 19mm Holzwerkstoffplatten,
Oberfläche wie vor

- Befestigung in Decke/Boden nach Absprache Bauleitung
- Boden mit Fußbodenheizung, thermografische
Überprüfung Untergrund vor Verschraubung
- Fußboden aus geschliffenem Gussasphalt

- einschl. einer Verschlusstür für den Durchgang des
Tablettwagens
- Verschlusstür 50x170cm, mit 20cm Bodenfreiheit aus
28mm starker Holzwerkstoffplatte P5, HPL-beschichtet,
ultramatt, thermisch reparierbar, Kanten und Oberfläche
 im gleichen Schichtstoff beschichtet
- Verankerung der Verschlusstür in der
Unterkonstruktion der Wandverkleidung der Saalwand
- Verwendung von Pendeltürbeschlägen mit 90°
Rastfunktion
- Zirkelriegelschloss mit PZ-Lochung, Edelstahl,
Schließblech in freier Seitenwand eingelassen
Menge: 1,000 St

**02.40 Mittelschrank**
Herstellen, liefern und montieren eines
Schrankelementes BxTxH 115 x 146/168 x 270cm

- Schrankelement mit aufgedoppelter Mitteltrennwand und
 aufgedoppelter Stirnseite, Aufteilung asymmetrisch,
Rücksprung der Schrankbreite innerhalb der tieferen
Schrankhälfte
- Konstruktion aus tragenden Holzwerkstoffplatten mit
HPL-Beschichtung, Mindeststärke 19mm, Rückenwände
(mittig) 12mm mit HPL-Beschichtung,
- bestehend aus mehreren Farbtönen, Farbtöne nach Wahl
AG
- 28mm Deckplatte ungeteilt aus Holzwerkstoffplatte auf
 Schrankelement über gesamte Elementgrundfläche
aufgesetzt, allseitig 12mm auskragend, Kante gerade im
gleichen Schichtstoff beschichtet
- Sockel umlaufend 15cm hoch

SCHRANKAUFTEILUNG
- Hohlraum zwischen den beiden Schrankhälften ca. 40mm
zur Leitungsführung
- einseitig Nutztiefe ca. 68cm mit ausgenommener Ecke
auf der Schrankrückseite, Gesamtansichtsbreite Fronten
ca. 158cm
- einseitig Nutztiefe ca. 40cm, Gesamtansichtsbreite
Fronten ca. 135cm
- In Bereichen mit höhenverstellbaren Einlegböden
bereichsweise Lochleiste System 32
- Spannungsversorgung bauseits LED-Beleuchtung

AUFTEILUNG/AUSSTATTUNG
- je Schrankseite von unten nach oben (beide
Schrankseiten gleich)

- 1 Schiebetürenfront h=ca. 68cm mit 2 Türen b=ca.
70cm/80cm in versetzten Laufebenen, beide Türen
verschließbar; 1 zurückgesetzte Mitteltrennwand
vertikal, mit je 2x t=22mm höhenverstellbaren
Einlegeböden mit eingelassenen Bodenträgern, Front
HPL-beschichtet, Beschlag Muschlgriff rund, d=60mm
PVD-beschichtet, Farbton nach Wahl AG,
Herstellen von 2 Ausschnitten einschl. Drehtür zur
Installation/Revision 30x30cm, einschl. Griffmuschel
und Magnetverschluss

- 2 Vollauszüge h= ca. 15cm, Breite ca. 68/78cm, aus
Holzwerkstoffplatten, melaminharzbeschichtet, grau,
Farbton nach Wahl AG, Front HPL-beschichtet,
Griffmuschel d=60mm PVD-beschichtet, Farbton nach Wahl
AG

- 1 Arbeitsplatte aus Holzerwerkstoffträgerplatte mit
aufgesetzter Kunststeinplatte aus Quarzkomposit,
t=20mm, zurückgesetzte Trägerplatte mit
HPL-beschichteter Vorderkante, Kompositmaterial in
Beton-Optik, sichtbare Kanten gefast, Farbton nach Wahl
 AG,
Anschlussfuge Arbeitsplatte/Seiten- und Rückwände mit
lebensmittelgeeignetem Silikon abdichten, Farbton nach
Wahl AG

- 2 höhenverstellbare Einlegeböden, 135x68cm, 25mm
Holzwerkstoffplatten allseitig HPL-beschichtet,
eingefräste LED Lichtleiste mit eingefräster
Kabelführung in der Plattenkante, Vorschaltgerät in der
 in der aufgedoppelten Rückwand, LED-Lichtleiste RGBW
24V, 14,4W/m, 60 LED/m, dimmbar, Ra >90, in
eingefrästem Aluminiumprofil 13x19mm, mit
Linsenabdeckung für asymmetrische Lichtausstrahlung,
einschl. Zuleitung, Mehrfachvorschaltgerät und
Bluetooth-Gateway für Mobilgerätesteuerung, LED-Leiste
in beiden
Einlegeböden über gesamte Bodenbreite
- 5mmBürstenleiste in Seitenwand im Bereich der offenen
 Einlegeböden für Höhenverstellung zum Kabeldurchgang
in den Hohlraum

- zusätzlich 2 Ganzglasschiebetüren H=ca. 78cm auf der
schmalen Schrankseite zum Verschluss der offenen
Regalböden, verschließbar, Laufschiene mit 2 Laufebene,
 Griffmuschel geschlossen

- 1 Schiebetürenfront h=ca. 62cm mit 2 Türen b=ca.
70/80cm in versetzten Laufebenen, beide Türen
verschließbar; 1 zurückgesetzte Mitteltrennwand
vertikal, mit je 1x t=22mm höhenverstellbaren
Einlegeböden mit eingelassenen Bodenträgern, Front
HPL-beschichtet, Beschlag Muschlgriff rund, d=60mm
PVD-beschichtet, Farbton nach Wahl AG, einschl.
RGBW-Lichtleiste wie zuvor in Einlegeböden beschrieben

Stirnverkleidung
- aufgedoppelte Konstruktion mit ca. 60mm Hohlraum zur
Installation von Leitungen mit zurückgesetzten
Konstruktionshölzern
- Front und Kanten HPL-beschichtet
- seitliche Hohlräume beidseitig mit RGBW-LED
Lichtleiste über die gesamte Höhe ausstatten,
Lichtleiste wie zuvor beschrieben, jedoch ohne eigenen
Diffusor und als aufgesetztes Aluprofil, Stirnseite mit
 eingenuteter Acrylglasscheibe
Menge: 1,000 St

**02.50 Zulage Verkleidung Neusilber**
Liefern und herstellen einer vollflächigen Bekleidung
aus Blech

- Material: Neusilber, Tafelstärke 0,7mm, brüniert, mit
 unregelmäßigem, ansatzfreiem Wirbelschliff, Oberfläche
 gewachst/geölt
- Zuschnitt und Kantung an Ecken
- Stöße innerhalb der Fläche stumpf
- Montage verdeckt/geklebt
- Ausführung erfolgt in Einzelflächen mit mind.
Einzelgröße 1,2x1,3m
Menge: 8,000 m2

**02.60 Wandverkleidung Saalwand**
Herstellen, liefern und verkleiden der Saalwand als
aufgedoppelte Konstruktion aus HPL-beschichteten
Holzwerkstoffplatten

- Wandverkleidung als zweilagige Konstruktion zzgl.
Unterkonstruktion aus 19mm HPL-beschichteten
Holzwerkstoffplatten P5, in unterschiedlichen
Dekorfarben, HPL ultramatt, thermisch reparierbar
Farbtöne nach Wahl AG
- Der Gesamtaufbau variiert zwischen 260 und 420mm
Tiefe, Gesamthöhe liegt bei ca. 2,45m
- Die Saalwand ist durch Pilaster und Ebenenversprünge,
 sowie eine Brüstungsverkleidung aus Holz stark
gegliedert, die Unterkonstruktion muss mehrteilig
ausgeführt und ausgeglichen werden. Die Verkleidung
gliedert sich in 2 Tiefenlagen
- Untergrund Wände: Putz auf Bestandsmauerwerk, bzw.
Rahmenfüllungskosntruktion aus Massivholz stark
profiliert, Massivholzdielung im Anschlussbereich am
Boden

- Untere Lage als konstruktive, durchgängige Lage,
melminharzbeschichtet, Farbton nach Wahl AG
- Obere Lage als Rechteckzuschnitte mit Schattenfuge in
 verschiedenen Größen mit Kreuzfugenanordnung
- Obere Lage rückseitig ca. 6mm aufdoppeln der vorderen
 Verkleidungsplatten mit Abstandhaltern für den Einbau
der Rasterschienen zwischen der unteren und der oberen
Plattenlage
- Anordnung Plattengrößen, Fugenmaße und -Farben nach
Absprache gemäß Werkplanung
- Anschluss an begrenzende Bauteile Wände/Deckensegel
mit Schattenfuge, untere Lage durch Schablonierung
formfolgend vor Ort anpassen als separate Zulage
- einschl. seitlichen Blenden an Wandanschlüssen,
Versprüngen, Türleibungen etc.

- Unterkonstruktion nach Wahl AG,
- Ausführung erfolgt in zwei unabhängig Flächen
- Abrechnung erfolgt nach m² sichtbare Wandverkleidung
Menge: 30,000 m2

**02.70 Zulage Anpassung Wandanschluss**
Zulage für die Anpassung der Anschlussleisten an die
Beschaffenheit/Profilierung der Wände bzw. des
Sockelpaneels Verlauf und Profilierung auf Seitenblende
 übertragen und zuschneiden
Menge: 10,000 m

**02.80 Zulage Rasterschiene**
Zulage für das liefern und einbauen einer 7mm breiten,
einreihigen Rasterschiene

- passend für 19mm Holzwerkstoffplatten mit Vorderkante
 bündig von hinten aufschrauben
- schwarz eloxiert
Menge: 35,000 m

**02.90 Zulage Revisionsklappe**
Zulage zur Wandverkleidung für das ausbilden eines
einzelnen Wandpaneels asl Revisionklappe

- herstellen einer Rahmenkonstruktion als zusätzliche
Unterkonstruktion  bis BxH 1,5x0,4m
- Ausschnitt in unterer Lage Wandverkleidung herstellen
- Frontplatte im Raster mit Wandverkleidung mit
innenliegenden Bändern als Drehtür
- Verschluss mittels Möbelschloss
Menge: 3,000 St

**02.100 Zulage Verstärkung UK**
Zulage für das herstellen einer zusätzlichen
Verstärkung der Unterkonstruktion der Wandverkleidung
für die Montage verschiedener Einbauten

- herstellen von Konstruktionshölzern bis 80x80mm als
Massivholz, bzw. als zusammengesetzte Profile
- Verstärkungen konstruktiv mit Mauerwerkand und
Unterkonstruktion der Saalwandverkleidung verschrauben
- einschl. Hilfs- und Verbindungsmittel
Menge: 18,000 m

**02.110 Unterschrank 1 200x80x80cm**
Herstellen, liefern, und montieren eines
zusammengesetzten Unterschrankelements bestehend aus

- Korpus aus 19mm Holzwerkstoffplatten P5,
melaminharzfolienbeschichtet
- Korpusmaße ca. 200x80x80cm mit zwei vertikalen
Unterteilungen für Drop-In-Kombigerät mit Wärme- bzw.
Kühlfach, Ausschnittsmaße Drop-In-Gerät beacht
- mind 8 höhenverstellbare Füße bis 10cm Höhe
- 6 Vollauszüge, Höhe Fronten ca. 20cm, Vollauszüge mit
 geschlossenen Seitenwänden, Fronten verschließbar,
geöffnet herausnehmbar, Boden Auszug 25mm
Holzwerkstoffplatte P5, melaminharzbeschichtet
- 3 zu Revisionszwecken abnehmbare Fronten mit
verdeckter Befestigung, Höhe bis 40cm
- Fronten aus 16mm Holzwerkstoffplatten P5,
HPL-beschichtet, Schichtstoff ultramatt, thermisch
reparierbar, Kanten und Oberfläche im gleichen
Farbton/Schichtstoff beschichtet
- Griffe als Gehrungsgriffe, Edelstahl
- Farbtöne nach Wahl AG
Menge: 1,000 St

**02.120 Unterschrank 2 45x80x80cm**
wie vor, jedoch:

- Schrankmaß 45x80x80cm für Einbau Kassensystem mit
Kassenlade
- ein Fachboden für Einbau Kassenlade
- 2 verschließbare Vollauszüge, Höhe ca. 12cm
- 1 offenes Fach, Höhe ca. 40cm mit einem
höhenverstellbaren Einlegeboden t=25mm mit
eingelassenen Bodenträgern
Menge: 1,000 St

**02.130 Eckunterschrank 115x155x80x80cm**
wie vor, jedoch:

- Korpusaußenmaß: 115+155x80x80cm, Bedienseite 45+80cm
passend für Eckvitrine als drop-in-Gerät
- 2 Vollauszüge Breite 400mm, Höhe ca. 200mm
- 2 Vollauszüge Breite 750mm, Höhe ca. 200mm
- 2 zu Revisionszwecken abnehmbare Fronten mit
verdeckter Befestigung, Höhe bis 40cm
- Mitteltrennwände halbhoch
Menge: 1,000 St

**02.140 Unterschrank 3 60x80x80cm**
wie vor, jedoch:

- Aufteilung wie Unterschrank 2, jedoch mit 3
verschließbaren Vollauszügen
Menge: 1,000 St

**02.150 Sockelleiste Edelstahl**
Herstellen, liefern und montieren einer Sockelleiste
bis 12cm Ansichtshöhe zur Montage an den zuvor
beschriebenen Schrankelementen bzw. den
höhenverstellbaren Füßen
- Anschlusskante Fußboden einmal umgelegt und leicht
nach außen gekantet, Oberkante einfach umgelegt
- Anschlussfuge Sockelleiste Fußbodenbelag mit
lebensmittelgeeignetem Silikon abdichten, Farbton nach
Wahl AG

- einschl. UK und Halter zur revisionierbaren Montage
der beschriebenen Sockelleiste
- einschl. Aufmaß und Anpassung nach Montage
Küchenelemente
Menge: 18,000 m

**02.160 Ständerwand d=15cm**
Herstellen, liefern und montieren einer 5 seitig
geschlossenen Ständerwand aus hochbelastbaren
Holzwerkstoffplatten

- Höhe Ständerwand roh ca. 880mm
- Breite Ständerwand roh ca. 150mm
- Plattenqualität mind. P5, Rohspanplatten, feuchtfest
und quellarm, richtungsungebunden einsetzbar,
feinspanig, Oberfläche geschliffen
- Plattenstärke innere Querwände mind. 38mm,
Seitenwände und obere Abdeckung mind. 30mm
- Querwände mind. alle 60cm Grundrisslänge,
Plattenverbinder mind. 3 St./m Höhe
- Feinjustierung Höhe und Ausrichtung bei der Montage
- konstruktive Verschraubung mit benachbarten
Korpi/Verkleidungen zur Lagesicherung
- einschl. Ausbildung von Ecken im Grundrissverlauf mit
 notwendiger Verschraubung/Verbindungsmittel
- Treseninnenseiten (sichtbare Innenseiten)
Melaminharz-beschichtet
Menge: 1,000 St

**02.170 Ständerwand d=24cm**
wie vor, jedoch:

- Breite ca. 24cm
- Höhe ca. 102cm
- gerader Wandverlauf
Menge: 3,000 m

**02.180 Zulage Wandverstärkung**
Zulage für die Verstärkung der Wandung für den Einbau
einer Aufdopplung der Seitenwände mit einer
zusätzlichen 38mm starken, hochbelastbaren
Rohspanplatte

- Höhe Verstärkung mind. 50cm
- Verleimen und verschrauben mit Seitenwand mit mind. 9
 Schraubpunkten je 60cm Grundrisslänge mit
Vollgewindeschrauben
Menge: 6,000 m

**02.190 Verkleidung Tresenfront Sichtbereiche**
Herstellen, liefern und montieren einer
Frontverkleidung der zuvor beschriebenen Tresenmöbel

- Verkleidung herstellen aus einer zweilagigen,
zweifarbigen Bekleidung aus allseitig HPL-beschichteten
 Holzwerkstoffplatten (Sichtseiten), Kanten gerade und
im gleichen Material beschichtet
- Platten herstellen aus 16mm Holzwerkstoffplatten, P3
- Untere Plattenlage über die gesamte Bekleidungshöhe
durchgängig oder zusammengesetzt durchgängig herstellen
- Obere Plattenlage aus 3 horizontalen Platten mit ca.
30mm Zwischenraum aufsetzen, Streifenhöhe ca. 28cm

- HPL ultramatt, thermisch reparierbar, Materialstärke
0,7mm, Farbtöne nach Wahl AG
Menge: 15,000 m2

**02.200 Zulage Verkleidung Tresenerhöhung Ausschank**
Zulage für die Bekleidung wie vor, jedoch im erhöhten
Tresenbereich des Ausschranks

- Ausführung der Bekleidung dreiseitig (Außen- und
Innenseite des Tresens, sowie Stirnseite) ca.
300x25x12cm
- Ausführung einlagig, nur der unteren Plattenlage
Menge: 3,000 m

**02.210 Arbeitsplatte Quarz-Komposit 0,45x3m**
Herstellen, liefern und montieren einer Arbeitsplatte
bestehend aus

- 22mm HPL-beschichteter Trägerplatte, P3 mit
aufgeklebter Quarz-Kompositplatte ca. 460x2.850mm,
t=20mm, 20mm zurückgesetzte Trägerplatte mit
HPL-beschichteter Vorderkante, Kompositmaterial in
Beton-Optik, sichtbare Kanten gefast, Farbton nach Wahl
 AG,
Anschlussfuge Arbeitsplatte/Seiten- und Rückwände mit
lebensmittelgeeignetem Silikon abdichten, Farbton nach
Wahl AG
- Trägerplatte in gleicher Stärke und Beschichtung als
seitliche Blende 1.000x1.020mm
Menge: 1,000 St

**02.220 Arbeitsplatte U-Form Quarz-Komposit 1,45/5,15/2,2 x 1,03m**
wie vor, jedoch:

- zusammengesetzte Arbeitsplatte in U-Form mit den
Außenmaßen 1.450 x 5.150 x 2.200mm, Tiefen leicht
variierend bis 1.050m.
- 1 außenliegender Ausschnitt (Einkürzung Tiefe) ca.
1.200x125mm im Kassenbereich, einschl. Ausrundung der
Außenecken
- 1 außenliegender Ausschnitt am Eckverschnitt
Thekenaufsatz Schankbereich 250x900mm
- 1 innenliegender Ausschnitt ca. 660 x 1.887mm für
Drop-In Aufsatzgerät
- 1 innenliegender Eckausschnitt ca. 660 x 1.450+450mm
für Drop-In Aufsatzgerät
- Plattenstöße sind mit farbgleichem Kleber zu
verkleben und versiegeln
- 1 seitliche Blene ca. 900x800x22mm
Menge: 1,000 St

**02.230 Tablettablage Konsolträger**
Herstellen, liefern und montieren einer
Tablett-/Taschenablage für zuvor beschriebene
Tresenverkleidung

- Ablageplatte und Konsolträger aus allseitig
HPL-beschichten Holzwerkstoffplatten (Sichtseiten),
zweifarbig - Platte und Träger getrennt, Kanten gerade
im selben Material beschichtet, wie Tresenfront
- Ablageplatte ca. 22cm tief, aus Holzwerkstoffplatte
P4, t=30mm für tragende Beanspruchung in trockenen
Bereichen,  eingeschoben in Schattenfuge der
zweilagigen Tresenverkleidung
- Trägerkonsolen als Dreieck 15x15cm Kantenlänge, mind.
 2St. je lfm, verdeckt befestigt an Tresenfront,
herstellen aus 19mm Rohspanplatte P4
Menge: 7,000 m

**02.240 Zulage Ablage mit Rundstab Neusilber**
Zulage für das herstellen und liefern von
Rundstabeinalgen in beschriebene

- einschl. liefern und einlegen Rundstab d=10mm aus
Neusilber, brüniert, grob geschliffen mattiert und
lackiert
- Lieferung erfolgt in Einzellängen >60cm
Menge: 2,500 m

**02.250 Fußstütze Rechteckrohr=30x40x2mm Edelstahl**
Herstellen, liefern und montieren einer Fußstütze aus
Edelstahlrechteckrohr 30x40x2mm einschl. einem
Konsolträger je 60cm

- Edelstahlrundrohr 42,4x2,5mm mit geschlosssenem
Abschluss
- Stützen als Konsolträger mit Grundplatte 28x80x12mm,
2 Verschraubungen je Grundplatte mittels
Senkkopfschraube M12x100 mit metrischem Gewinde und
Gegenverschraubung gekontert im Hohlraum der
Ständerwand, einschl. Unterlegscheibe d=40mm,
Kragarm Konsolträger konisch zugeschnitten aus
Edelstahlblech 120x28-18x12mm und mit Grundplatte
verschweißt, Ausschnitt für Rechteckrohr an
Konsolspitze 12x40mm, Ausschnitt seitlich umgekantet
und mit Gewindebohrung für Verschraubung Konsolträger
mit
Rechteckrohr mittels Madenschraube M10

-Oberflächen allseitig geschliffen mattiert
Menge: 3,000 m

**02.260 Leibungsbekleidung**
Herstellen, liefern und montieren einer
Leibungsbekleidung aus 16mm HPL-beschichteten
Holzwerkstoffplatten P3, Kanten und Oberflächen
beschichtet wie Tresenverkleidung
- Tiefe bis 0,7m
- Eckausbildung als stumpfe Stöße
- Ausführung in Einzellängen ab 0,5m
- verdeckte Befestigung durch begrenzende Schrankwände
Menge: 3,000 m

**02.270 Gitterkanal 50/100**
Liefern und montieren eines Schwerlastgitterkanals aus
Edelstahl

- Kanalquerschnitt ca. 50/100mm
- Herstellen von Ausschnitten in UK und Möbelwände für
Querung der Rinne und Durchführung in Eckbereichen und
Übergängen
- Montage an den in diesem Leistungsverzeichnis
beschriebenen Möbelelementen und Unter- und
Stützkonstruktionen mittels Befestigungsklemmen
- Eckausbildung als Gehrungsschnitte
- Schnittkanten von Trennschnitten entgraten
- Stöße und Fugen durch Koppeln der Teilelemente
mittels Verschraubung gegen Versetze sichern
Menge: 25,000 m

**02.280 PP HT-Rohr bis DN 50**
Liefern und montieren von PP-HT-Rohren DN32-DN50
- heißwasserbeständig
- schalldämpfend
- chemikalienresistent von pH 2-12

- Verlegung im Zuge der Aufstellung der Einzelmöbel,
einschl. Herstellen von Anschlüssen an die zu
liefernden Geräte und den bauseits hergestellten
Schmutzwasseranschluss
- einschl. Lieferung, Zuschnitt und Montage von
Rohrschelle passender Größen zur Montage in den zuvor
beschriebenen Möbelwänden
- Geruchsverschlüsse, Winkel und weitere Sonderteile
als separate Zulage je m Verlegung
Menge: 16,000 m

**02.290 Zulage Formteile**
Zulage zu vorgenannter Position für das Liefern und
montieren von Formstücken wie Abzweigen, Reduzierungen,
 Bögen etc. als pauschale Zulage je lfm Rohrverlegung
Menge: 16,000 m

**02.300 Ausschnitte rund d=68mm herstellen**
Herstellen von Ausschnitten für die Installation von
Hohlwanddosen in den in diesem Leistungsverzeichnis
beschriebenen Möbelelementen und Verkleidungen
- rund, d=68mm, einschl. Entsorgung Ausschnitt
- Ausführung nach Absprache mit der Planung/Bauleitung
Menge: 12,000 St

**02.310 Ausschitt 25x15cm herstellen**
wie vor, jedoch:

- als Rechteckausschnitt 25x15cm
Menge: 8,000 St

**02.320 Zulage Öffnungsverschluss 25x15cm herstellen**
Zulage zu vorgenannter Position für das Herstellen
eines rahmenlosen Öffnungsverschlusses

- Zuschnitt einer Blende aus gleichem Material in dem
der zu verschließende Ausschnitt hergestellt wurde
- Montage von 4 Magnethaltern im betreffenden
Ausschnitt, sowie den Gegenstücken in der hergestellten
 Blende
- Einfräsen und einkleben einer Griffmuschel in die
Blende
Menge: 6,000 St

**02.330 Zulage Verkleidung Edelstahl poliert**
Liefern und herstellen einer vollflächigen Bekleidung
aus Blech

- Material: Edelstahl AISI 304, Tafelstärke 0,8mm,
poliert
- Zuschnitt und Kantung an Ecken
- Stöße innerhalb der Fläche stumpf
- Montage verdeckt/geklebt
- Ausführung erfolgt in Einzelflächen mit mind.
Einzelgröße 0,5x1m
- einschl. ggf. einer Kantung
Menge: 4,000 m2

**02.340 Abfalltrennsystem 3 Eimer, einschl. Fußpedal**
Liefern und montieren eines Abfalltrennsystems mit 3
Eimern und einer ausziehbaren Ablage im
Spülenunterschrank mit Aktivkohlefilter

- Montage an Korpusseitenwänden
- Montagehöhe ca. 450mm
- Auszug-/Montagetiefe bis ca. 500mm
- 3 Kunststoffeimer, 1x 26l, 2x 11l
- Schrankbreite 60cm
- einschl. liefern und montieren mechanisches
Öffnungssystem mittels Fußpedal, Edelstahl

- Altermativ können auch zwei getrennte Schubkästen
angeboten werden, die abgestuft eingekürzt sind, bzw.
mit entsprechenden Ausschnitten an die Montagesituation
 im Spülenunterschrank angepasst sind. In diesem Falle
sind die gesamten Kosten über diese
Position abzurechnen

- Die Fronten und Griffe sind über die Position der
Küchenzeile zu kalkulieren
Menge: 1,000 St

**02.350 Gewerblicher Geschirrspüler Multiphasing**
Liefern und montieren eines gewerblichen
Geschirrspülers als Unterbaugerät

- Wahlweise 230V/400V-Anschluss
- 604/820/576 mm Geräteaußenmaße
- doppelwandiges, isoliertes Edelstahlgehäuse, einschl.
 Tür
- rotierende Wasch- und Klarspülarme
- Verstellbereich Füße 40mm
- Ein-Knopf-Bedienung
- integrierte Wasserenthärtung, einschl. Zyklenzähler
- Klarspül-, Reinigerdosier- und Ablaufpumpme
- 3 Standard-Programme, weitere Zusatzprogramme,
Hygieneprogramm
- einschl. Lieferung
- 2St. Korbeinsätze für Gläser
- 2St. Korbeinsätze für Teller
- 3St. Besteckboxen
- 1St. 10l Kanister Klarspülkonzentrat
- 1St. 12kg Intensivreiniger
- 2kg Regeneriersalz
- einschl. Abdichten der Arbeitsplatte gegen
Wasserdampf durch Abkleben der Arbeitsplatte im
Gerätebereich mit dampfdiffusionsdichtem
Aluminiumklebeband
- einschl. liefern Wanne aus Aluminium oder Edelstahl
zum Einstellen der Reinigungskanister 400/250/30/2mm
Menge: 1,000 St

### 03 Gastronomieausstattung

**03.10 Warm-Kalt-Vitrine**
Liefern, nutzungsbereit aufstellen und anschließen
einer Warm-Kalt-Vitrine als drop-in-Gerät

Glasaufbau: schräge bzw. eckige Ausführung mit
Normalverglasung; Vitrine teilweise mit Switch-Funktion
für schnelle Umschaltmöglichkeit zwischen Kalt- und
Warmbetrieb (optimal für 24/7-Betrieb);
zusammengebaut mit mittiger Trennscheibe (mit Silikon
verklebt)

komplett Edelstahl, alle Sichtseiten gebürstet;
Innenwanne dicht
verschweißt in Hygieneausführung; Isolierung in
Polyurethan-Hartschaum (druckgeschäumt);
beschichteter Lamellenverdampfer mit Umluft - zum
Reinigen hochklappbar; drehzahlgeregelte Lüfter in
Niederspannung; Heizplatte (Primärwärme) am Boden
inkl. Einhängerahmen für GN-Schalen; Wärmebrücke mit
Innenbeleuchtung bzw. hitzebeständiger Beleuchtung;
Elektronikregelung mit digitaler Temperaturanzeige bzw.
digitaler Piktogrammsteuerung; vollautomatische
Abtauung; Luftbefeuchtung über beheizte Wasserschale
im Boden (3-Stufen regelbar) mit manueller
Wassernachfüllung und Alarmanzeige;
reinigungsfreundlicher Glasaufbau;

Bedienseite:
Flügeltüren in Spionspiegel (teilweise abnehmbar) mit
einschiebbarem Deckglas für barrierefreie Bestückung;
Kundenseite: Frontglas mit Easy-Change-System (offener
oder geschlossener Betrieb möglich); geeignet für 2-3 x
GN 1/1 mit Einhängerahmen bzw. gelochtem
Einhängerahmen inkl. Trennsteg; Bestückung der Wanne
mit maximaler Schalenhöhe bis 100-150 mm möglich;
Ausstellfläche in Schwarzglas; Installationsleitungen
an
der Unterseite herausgeführt; einschl. an zuvor
erstellten
Tauwasserablauf anschließen; inkl. Messkanne für
manuelle Wassernachfüllung;

Kühlbetrieb - Lufttemperatur +5°C;
Produkttemperatur -1°C bis +7°C;
Temperaturklasse M2/3; Kältemittel R134a;
Kälteleistung 540 Watt bei VT -10°C;
Leistungsaufnahme 19 Watt;
Wärmebetrieb - Produkttemperatur > +65°C bzw.
regelbar +65 bis +85°C;
Leistungsaufnahme 1340-2960 Watt; Anschluss 230V
50Hz;
Abmessungen (BxTxH) ca. 1915 x 695 x 837 mm.

Einschl. Anschließen aller Leitungen, Inbetriebnahme,
Einweisung AG, Dokumentation Wartungs- und
Pflegeanleitung
Menge: 1,000 St

**03.20 Selbstbedienungstheke für gekühlte Getränke**
Liefern, nutzungsbereit aufstellen und anschließen
einer Selbstbedienungskühlvitrine für die Präsentation
und direkte Entnahme von gekühlten Getränken und
verpackten Produkten

- Perfect View: schräge Präsentationsebene
- Warenrutsche: automatisches Nachrutschen der Flaschen
 nach der Produktentnahme
Variable Steckrahmen zur Anpassung an die verschiedenen
Dimensionen der Ware Attraktive Warenpräsentation dank
LED Beleuchtung mit natürlicher Farbwiedergabe. Lade
mit Vollauszug an der Bedienseite für eine einfache und
unkomplizierte Bestückung, ein schnelles Nachfüllen
oder
einen raschen Sortimentswechsel - zur unmittelbaren
Reaktion auf den tageszeitbezogenen Kundenbedarf.

- Quick Cleaning: entnehmbarer Flaschenrutsche, einfach
 zu entfernender
Steckrahmen, herausnehmbarem Ladenzug und
hochklappbarem
Verdampfer

- Ausführung: komplett Edelstahl, alle Sichtseiten
geschliffen;
Innenwanne dicht verschweißt in Hygieneausführung;
Isolierung in Polyurethan-Hartschaum (druckgeschäumt);
mit gekühltem Unterbau.

- Bedienseite: Ladenvollauszug inkl. Warenslider
(Rutschsystem).
- Kundenseite: offen (Grab & Go) mit Glaseinfassung.
- Kältesystem: großflächiger beschichteter
Lamellenverdampfer
mit Umluft zum Reinigen hochklapp- und abspülbar.
Lüfter in
Niederspannung, wodurch ein gefahrenfreies Abspülen des
Verdampfers, der Lüfter und der Innenwanne mit der
Handbrause
ermöglicht wird. Steuereinheit mit digitaler
Temperaturanzeige
inkl. Drehzahlregelung der Lüfter, sowie Ein-/
Ausschalter.
Display für die Montage in Möbelfront abnehmbar
2 m Leitung, Positionierung Displays nach
Werkplanung/Absprache AG

- Anschluss an zuvor hergestellten Tauwasserablauf
- Ansschlusleitungen seitlich herausgeführt
- E-Ventil montiert für R 134a
- Steuerkasten im IF montiert
- Mit Stellfüßen 200 mm

Kälteleistung:  590 Watt bei VT -6°C
Temp.-Klasse:  M2
E.-Effizienzklasse:  C
Anschlusswert:  230V - 50Hz - 71W
Abmessungen: 780 x 900 x 730 mm

Einschl.  Anschließen aller Leitungen, Inbetriebnahme,
Einweisung AG, Dokumentation Wartungs- und
Pflegeanleitung
Menge: 1,000 St

**03.30 Eckvitrine**
Liefern, nutzungsbereit aufstellen und anschließen
einer Eckvitrine als drop-in-Gerät

Glasaufbau: eckige Ausführung mit Normalverglasung;
komplett Edelstahl, alle Sichtseiten gebürstet;
Innenwanne dicht verschweißt in Hygieneausführung;
Isolierung in Polyurethan-Hartschaum (druckgeschäumt);
beschichteter Lamellenverdampfer mit Umluft - zum
Reinigen hochklappbar; drehzahlgeregelte Lüfter in
Niederspannung; Elektronikregelung mit digitaler
Temperaturanzeige; vollautomatische Abtauung;
tiefgezogener Tauwasserablauf HD 30; Innenbeleuchtung
je Etage; reinigungsfreundlicher Glasaufbau;
Bedienseite:
Schiebescheiben aus Isolierglas; Kundenseite:
Frontglas;
Innenwannentasse herausnehmbar; zum Einhängen mit
Einhängerand; 1 Glaszwischenbord; E-Ventil R134a
montiert; Installationsleitungen an der Unterseite
herausgeführt; Anschluss an zuvor hergestellten
Kondenswasserablauf;
- Eckverbund mit Kombination aus Schiebescheiben und
Flügeltür (mit Magneten)
- Schiebescheiben mit länglichem Muschelgriff -
Magnetanschlag oben
- Schiebescheiben mit Spionglas
- ohne Ecksteher - freier Eingriff
- Ausblas-Luftumleitung für Eckbereich
- Glasborde fix montiert (nicht höhenverstellbar)
- Deckenisolierung abnehmbar (für Reinigung)
- flache Wanne 195mm
Lufttemperatur: +5°C
Produkttemperatur: -1°C bis +7°C
Temperaturklasse Wanne: M2 / 3
Temperaturklasse Glasetage: H1 / 3
Kältemittel: R134a
Kälteleistung: 590 Watt bei VT-6°C
Anschluss: 230V 50Hz, 119 Watt
ABM.: (BxTxH) 1500/1125 x 695 x 725 mm

Einschl.  Anschließen aller Leitungen, Inbetriebnahme,
Einweisung AG, Dokumentation Wartungs- und
Pflegeanleitung
Menge: 1,000 St

**03.40 Getränketheke**
Liefern, nutzungsbereit aufstellen und anschließen
einer Getränketheke

Gehäuse: komplett Edelstahl; Bedienseite
Chromnickelstahl
gebürstet; dicht verschweißte Bodenwanne mit
Hygienesicke
- auslaufsicher; hygienischer Innenraum durch teilweise
verdeckt geführte Kälteleitungen

- Isolierung: Korpus mit 40 mm Premiumisolierung;
Fronten mit
Polyurethan hochdruckgeschäumt
Kältesystem: beschichteter Lamellenverdampfer mit
Umluft;
Tropftasse unter Verdampfer montiert; optimale
Luftverteilung
im Innenraum durch Verdampferposition zwischen den
Einbauelementen - minimiert Kälteverlust beim Öffnen
der Türen
und Laden; service- und wartungsfreundliche
Konstruktion;
abnehmbare Lüfterblende; austauschbares
Verdampfer-Paket
Steuerung: intelligente, benutzerfreundliche
elektronische
Steuerung mit Volltextanzeige in verschiedenen
Sprachen;
Touch Bedieneinheit, kann gesondert verbaut werden,
standardmäßig 2,4" für die Darstellung einer
Kühlstelle,
einfacher Austausch des Displays im laufenden Betrieb;
ergonomische Tastenanordnung; robust gegen Spritzwasser
und Reinigungsmittel; bis zu neun Kühlstellen mittels
drei
Platinen über ein Display bedienbar; stufenlose
Drehzahlregelung
der Lüfter; Taktung der Rahmenheizung;
Fehlerdetektion und -anzeige im Klartext;
Frühwarnsystem am
Verdichter für hohe Ausfallsicherheit;
Multispannungseingang
115-230V AC; MOD-Bus und CAN- Bus;

Zentralgekühlt mit Installationsfach: Expansionsventil
serienmäßig für R134a montiert - auf Anforderung können
 andere
verbaut werden, auch elektronische Expansionsventile;
Anschlussleitungen in Installationsfach geführt,
elektrische
Verdrahtung bis zur Klemmdose; vollautomatische,
energiesparende Luftabtauung; Steuerungsdisplay in
Installationsfachblende montiert;

Ausstattung: Fronten bündig mit dem Korpus; stabile
Tür- und
Ladenfronten für angenehme Haptik; dicht verschweißte
Griffleiste
ohne Schmutzfugen; Verwendung von hochwertigem
CNS 1.4301; komplette Tür- und Ladenelemente
nachträglich
leicht wechselbar; Einbauelemente mit umlaufendem
Magnetdichtungsrahmen, ohne Werkzeug wechselbar;
Türbandung
wahlweise rechts oder links, 180° Öffnungswinkel;
Schubladen mit Übervollauszügen; gesteckte
Ladenführungen
für leichte Demontage; Ladenquerspangen
können im Servicefall herausgenommen werden; komplett
aus
Chromnickelstahl; Ladenkorb mit eckigen Innenkanten;
Seitenwände gelocht; Tragkraft 45 kg; serienmäßig
2 Flaschentrennstäbe pro Lade;
- Anschlussleitungen rechts ins IF geführt
- E-Ventil montiert für R 134a
- IDEAL-Steuerung im IF montiert
- Tauwasserablauf an zuvor verlegte Tauwasserleitung
anschließen
.
SONDERAUSSTATTUNG:
- 6x 2 Schubladen
- Eine Schublade gekürzt (580er)
- Mit Müllkipper
- Installationsfach mit abnehmbaren Boden
- Fronten verschließbar,
- Gehäude pulverbeschichtet, Farbton NCS nach Wahl AG
.
Kälteleistung:  305 Watt bei VT -10°C
Temp.-Bereich:  +2°C bis +10°C
Anschlusswert:  230V - 50Hz - 35W
Abmessungen:  1910x680x815/850 mm

Einschl. Anschließen aller Leitungen, Inbetriebnahme,
Einweisung AG, Dokumentation Wartungs- und
Pflegeanleitung
Menge: 1,000 St

**03.50 Abdeckung Getränketheke**
Liefern und betriebsfertig montieren einer zur
vorgenannten Getränketheke passenden Abdeckung aus
Chromnickelstahl, Materialstärke 1 mm,
mit feuchtigsabweisender, schalldämmender und
umweltfreundlicher Holzunterfütterung unterlegt.

SONDERAUSSTATTUNG:
- Mit umlaufenden Wulsstrand
- Ein Becken 300x500x300 mm
- Mit Ablaufverbindung
- Tropfmulde 1000x300 mm

Abmessungen : 1930x700x50 mm

- einschl. Anschluss und Inbetriebnahme, Übergabe an
den AG und Dokumentation Pflegehinweise
Menge: 1,000 St

**03.60 Abfallbehälter**
Abfallbehälter auf Rollen,
Edelstahl 18/10, hochglänzend poliert,
rund, 50 l, mit zwei Handgriffen
fünf Räder mit dem Boden fest verschweißt,
Räder gummibereift
einschl. Deckel mit Fallgriff
Abmessungen: d= ca. 40 cm, h= Behälter ca. 40 cm, mit
Rollen ca. 50 cm
Menge: 1,000 St

**03.70 Tablettwagen zur Geschirrrückgabe**
Tablettwagen, rollbar, mit Rückgabemöglichkeit für 10
Tabletts (530 x 325 mm)
Konstruktion:
- Rahmenkonstruktion aus eloxierten
Leichtmetallprofilen, zwei Seitenteile aus
melaminbeschichteten Platten, Farbe dunkelgrau,
- 4 Lenkrollen
- keine Türen
- Auflager zum Einschieben der Tabletts, 10 Stück
übereinander, Abstand ca. 125 mm
- Abmessungen (bxtxh) ca. 470 x 640 x 1650 mm
Menge: 3,000 St

**03.80 Induktions-Kochplatte, mobil**
Induktionskochplatte für den gewerblichen Gebrauch,
steckerfertig nutzbar, als 1 Kochstelle mit Ceranfeld
mind. 280 x 280 mm, Temperatur +60 bis +240°C,
mit Knebelbedienung in 10 Leistungsstufen schaltbar,
Gehäuse Edelstahl,
Anschlusswert: 230V, 3,5 kW
mit Schuko-Stecker,
Abmessungen insgesamt ca. 340 x 450 x 120 mm
Menge: 2,000 St

**03.90 Zulage für Einbau Gläserdusche in Tropfmulde**
Zulage für den Einbau einer Gläserdusche in
vorbeschriebene Tropfmulde der Tresenabdeckung,
Dusche bündig in Tropfmulde/Lochplatte integriert, mit
Wasserstrahlregler und Gitterabdeckung,
einschl. Anschluss an Trinkwasser mittels Druckschlauch
Abmessungen ca. 20 x 30 cm, Tiefe entspr. Tropfmulde
ca. 30 mm
Menge: 1,000 St

**03.100 Kaffeevollautomat mit Kühleinheit Frischmilch**
Liefern, montieren und inbetriebnehmen eines
gewerblichen Kaffeevollautomaten mit
Festwasseranschluss

Kaffeevollautomat
- Nutzungsmenge ca. bis zu 100 Tassen/Tag
- Bereitung von 6 Kaffeespezialitäten, Heißwasser,
Warme Milch, kalter und warmer Milchschaum
- 1 Keramikmahlwerk
- herausnehmbare Brühgruppe
- 2x 600g Bohnenbehälter
- 8" Touchdisplay
- automatisches Reinigungssystem
- 2l Tropfschale, Satzbehälter für bis zu 25 Portionen
- B 340 x T 600 x H 796 mm, steckerfertig 230V 2,8kW

Kühlsystem Frischmilch
- Kapazität 5l, Milchtank mit Deckel, entnehmbar,
spülmaschinengeeignet
- automatisches Reinigungssystem, Reinigungskartusche
in den Kühlschrank integriert
- als Seitenaufstellgerät passend zu zuvor
beschriebenem Kaffeevollautomaten
- schwarz hochglanz, 27,0x47,5x 58,5cm,  Anschluss 230V
- Tür abschließbar, Schrankoberseite mit Tassenwärmer
- regelbarer Temperaturbereich +3°C bis +8°C

Lieferumfang Zubehör:
- Reinigungstabletten 100 Stk
- Reinigungspinsel und -Tuch
- Mahlgradeinsteckschlüssel
- Reinigungsbürsten
- Reiniger für Milchsysteme (Kartusche)
- 2 Edelstahlkännchen zylindrische Form mit Henkel, ca.
 350ml, 8x8,7cm

- einschl. nutzungsbereite Montage, Inbetriebnahme und
Einweisung AG
- Übergabe Dokumentation Pflege und Wartungsanleitung
Menge: 1,000 St

**03.110 Tassenwärmerschrank**
liefern, montieren und inbetriebnehmen eines
Tassenwärmerschrank passend zu zuvor beschriebenem
Kaffeevollautomaten

- 3 beheizte Ablagefächer für bis zu 120 Tassen
- 100W / 230V
- schwarz
Menge: 1,000 St

**03.120 Kaffeemühle elektrisch**
Liefern und funktionsbereit aufstellen einer
elektrischen Kaffeemühle für Espresso- und
Filterkaffeebereitung

- Drehräder seitlich zum stufenlosen einstellen von
Mahlgrad und -Geschwindigkeit
- Übersetzung Dreheinstellungen mikrometrisch
- flache Diamantmahlscheiben, d=85mm
- Siebträgerhalter höhenverstellbar
- Vorratsbehälter Kaffeebohnen 200g

- Farbton schwarz matt
- Leistung 400W, 750-1.400 U/min.
- 52,5x22,5x40cm
Menge: 1,000 St

**03.130 Siebträgermaschine**
Liefern, betriebsfertig aufstellen und inbetriebnehmen
einer Siebträgermaschine mit 2 Brühgruppen

- automatisches Reinigung
- beleuchtete Arbeitsfläche
- beheizte Tassenablage
- Display zur Anzeige der Maschinenparameter
- Timeranzeige Extraktionszeit
- individuelle Dosierungsprogrammierung
- Dampflanzen aus Edelstahl

- Boiler 11,5l
- 740x530x450mm, 55kg
- schwarz/Chrom/Edelstahl

- einschl. nutzungsbereite Montage, Inbetriebnahme und
Einweisung AG
- Übergabe Dokumentation Pflege und Wartungsanleitung
Menge: 1,000 St

**03.140 Kaffeesatzschublade**
Liefern und nutzungsbereit aufstellen einer
Kaffeesatzschublade aus Edelstahl, schwarz
pulverbeschichtet

- Vollholzgriff aus Walnuss
- Abschlagstange dreieckig geformt
- Füße stoßdämpfend
- Kunststoff-Laufführungen
- Edelstahlgehäuse gelocht, 14x24x5,5cm
Menge: 1,000 St

**03.150 Tamperset**
liefern und nutzungsbereit aufstellen einer
Tamperstation bestehend aus

- Edelstahltamper d=58mm, mit Holzgriff massiv aus
Walnuss
- Tamperstation mit Haltevorrichtung für Siebträger und
 Tamper
- Tampermatte aus Wasserbüffelleder 17x17cm
Menge: 1,000 St

**03.160 Festwasseranschluss mit Filter**
Liefern, montieren und inbetriebnehmen der Verrohrung
des Festwasseranschlusses für den zuvor beschriebenen
Kaffeevollautomaten zur Wasserenthärtung

- Eckventil für Frischwasserzufuhr bauseits vorhanden
- Anschlusssutzen HT-DN50 bauseits

- Lieferung und Montage einschl. notwendiger
Reduzierungen, Abzweigungen, Halterungen etc.
- Syphon am Wandanschluss Schmutzwasser herstellen
- Lieferung und Montage Wasserfiltersystem mit
Wechselkartuschen, Absperrventil, Druckminderer,
Spülventil, Duchflussmengenzähler, Magnetventil
- Montage Elemente und Halterungen, sowie Verrohrrung
hinter revisionierbarer Verkleidung
- Durchflussmengenzähler mit Anzeige der
Durchflussmenge je Filterwechsel mit Reset-Knopf
- Druckminderer mit Manometer

- einschl. Lieferung von zwei zusätzlichen
Filterkartuschen
- Leitungslängen (einfacher Abstand) bis 3m
- einschl. Inbetriebnahme
Menge: 1,000 St

**03.170 Kassensystem**
Liefern, montieren und betriebsfertig installieren
eines Kassensystems für gastronomische Betriebe

- 1St. Kassenterminal mit integriertem Bondrucker und
zusätzlichem Kundendisplay
- Bediendisplay 15.6" 1.920x1.080px mit IPS-Technologie
- Kundendisplay 10.1" HD Display 1.280x800px
- WLAN Dual-Band 2.4/5GHz 802.11 a/b/g/n/ac
- Bluetooth 5.0, BLE
- 4GB RAM
- 3x USB-A 2.0, 1x USB-A 3.0, 1 USB-C, 1RJ12
Kassenlade, 1x RJ45, 1 Stromanschluss
- integrierte SIM-Karte
- Bondrucker 80mm Bonrolle und 80mm Bondrucker 250mm/s,
 einschl. Lieferung 10 Rollen 80x80x80mm Bonrollen
passend zum angebotenen Bondrucker
- Betriebsoftware mit Unterstützung digialer
Kundenbeleg PDF per QR-Code

- 1 St. Kassenlade 330x330x101mm mit 8 Münzfächern, 4
Scheinfächern, 1 Scheckfach
- Schublade verschließbar mit 3-Positionen-Schloss

- 1 St. mobiles Kassenterminal einschl. integriertem
Bondrucker 58mm Thermodrucker 70mm/s, 5,99" HD-Display
1.440x720px mit IPS-Technologie, 5MPx Kamera zum
scannen von Codes, 2.580mAh Lithium-Polymer-Akku, 2GB
RAM

- 1 St. mobiles Kartenzahlungsterminal, 5" Display
1.280x720px mit IPS-Technollogie, 3,8V/3.000mAh
Lithium-Polymerakku, integrierte SIM-Karte,
WLAN-Schnittstelle integriert in zuvor beschriebenes
Kassensystem, Zahlung per Chip/PIN und NFC, Akzeptanz
mehrer
 gängiger Karten-/Zahlungsanbieter, bargeldlose
Trinkgeldfunktion, 148,5x72,5x15,6mm, einschl.
zusätzlicher Standfuß

- Montage einschl. Lieferung und Verkabelung
- einschl. Inbetriebnahme, Installation aller
Komponenten und Einweisung AG
Menge: 1,000 St

**03.180 Fettbrandlöscher 9LE**
Liefern und montieren eines Aufladelöschers mit 9
Löschmitteleinheiten
- Schlagknopfarmatur zur Feisetzung des
CO2-Treibmittels
- Umweltverträgliches Löschmittel - enthält kein PFOS,
PFOA, PFHxA oder PFAS
- Einsetzbar an elektrischen Anlagen bis 1000 Volt
(Mindestabstand 1m)
- Brandklasse: ABF

- Löschleistung: 27 A, 144 B, 40 F
- Funktionsdauer: 50 Sek.
- Spritzweite: 4-6 m
- Temperaturfunktionsbereich: 0°C bis 60°C
- Maße: 54,5 x 29 cm (HxØ)

- Befestigungsgrund Bestandsmauerwerk d>/=24cm
- einschl. Wandhalterung geschlossen mit durchsichtiger
 Klappe
Menge: 2,000 St

### 04 Zentralkühlanlage

*Hinweis*
Kältetechnik als Zentralkälteanlage für Verbraucher im
Bistroküchen- und Tresenbereich

anzuschließen sind 5 Verbraucher mit zusammen ca. 2,7
kW Kälteleistung:
- Kühltisch Bistroküche, ca. 680 W
- Getränketheke, ca. 380 W
- 3 Vitrinen, ca. 1.700 W

Aufstellung der Anlage erfolgt im Keller unter
Tresenanlage und Bistroküche

Kälteanlage ist vorgesehen als halbhermetischer
Verflüssigungssatz in getrennter Aufstellung:
Register/Lüfter außen im Kellerlichtschacht,
Motor im angrenzenden Kellerraum. Der
Verflüssigungssatz ist mit einer Pump-Down-Steuerung zu
 versehen.

Anlage ist mit Druckwächter auszustatten.

Rohrleitungen sind aus Kupferrohr mit Isolierung
herzustellen.

Kältemittel: R513A

Durchbrüche durch Mauerwerk werden nach Vorliegen der
Werk- und Montageplanung bauseitig hergestellt

**04.10 Werk- und Montageplanung**
Abstimmung und Erstellung der Werk- und Montageplanung
- gemeinsames Aufmaß mit AG und Architekt
- Durchsprache, Abstimmung (in Varianten) und
Festlegung der Aufstellorte, Leitungsverlegungen,
Durchbrüche
- Darstellung der Vor- und Nebenleistungen durch
Fremdgewerke wie Kabelübergabepunkte, Schlitze
- Vorlage der technischen Unterlagen des verwendeten
Systems wie Systemschnitte, Verwendbarkeitsnachweise,
Zulassungen

Es sind mind. zwei Prüfläufe mit Abstimmungsbedarf von
2 AT beim AG einzukalkulieren.
Einarbeiten von Korrekturvermerken aus den
Prüfrückläufen und erneutes Einreichen der
vollständigen Unterlagen zur Freigabe durch
den AN, sofern diese Änderungen mit darstellen.
Einheit: psch

**04.20 Verflüssigungssatz**
Verflüssigungssatz Aufstellung im Kellerraum
Kompressor und Register/Lüfter mit getrennter
Aufstellung

teilhermetischer Verflüssigungssatz zur individuellen
getrennten Aufstellung im Innen-/Außenbereich

anzuschließende 5 Kühlstellen mit einer
Gesamtkälteleistung von ca. 2,7 kW angeschlossen:
Kühltisch Bistroküche, ca. 680 W
Getränketheke, ca. 380 W
3 Vitrinen, ca. 1.700 W

Verflüssigungssatz mit:
-  kompletter elektrische Ausrüstung
-  großzügig dimensioniertem Kältemittelsammler
-  Flüssigkeitsleitung (Filtertrockner und Schauglas)
-  Korrosionsbeständigem Verflüssiger (für hohe
Umgebungstemperaturen bis ca. 45°C)
-  HD/ND-Regler mit automatischem Reset
-  Geschwindigkeitsregler am Ventilator
Inklusive Ölfüllung (unter dem Gerät eine Auffangwanne
gemäß Forderung VAwS)
-  internem Reparaturschalter
-  Kühlstellenregler mit IST-Anzeige

Die Aufstellung von Motor und Sammler erfolgt im
Kellerraum (tragfähiges Sichtziegelmauerwerk,
Befestigung mit Konsolen möglich), die Leitungsführung
von dort zum Register und Ventilator oberhalb eines
Kellerlichtschachtfensters.

Die Befestigung des Registers und des Ventilators
erfolgt im Bereich des Kellerlichtschachtes, die
mögliche Breite beträgt 1,11 m, die Tiefe max. 40 cm,
die Höhe ca. 45 cm. Die Montage im Schacht ist durch
eine individuell angepasste Stahlkonstruktion, im
Mauerwerk verankert, herzustellen.

Register und Ventilator sind auf die maßlichen
Gegebenheiten des Lichtschachtfensters abzustimmen.

Kälteleistung bei 43°C Umgebungstemperatur ca. 3,5 kW
(-10°C VT)
elektr. Anschluss 400 V, 5,3 A

Schalldruckpegel in 10 m:
max. 30 dB(A)

Abstand zwischen Innen- und Außeneinheit: bis 3,50
Meter, einschl. Leitungsverlegungen zwischen beiden
Komponenten.

vorgesehenes Kältemittel: R513A
Menge: 1,000 St

**04.30 Wetterschutzverkleidung**
Wetterschutzverkleidung für die Außeneinheit,
individuell an Abmessungen des Kellerlichtschachts
angepasst

Einhausung/Wetterschutzverkleidung als individuell
hergestellte Konstruktion aus Stahlprofilen mit Gitter,
Abmessungen ca. 110 x 40 x 45 cm,  dreiseitig und
oberhalb luftdurchlässig geschlossen
(Wetterschutz-/Insektenschutzgitter).

Die Grundkonstruktion und das Dach sind aus Blech vz
pulverbeschichtet in einem RAL-Farbton nach Wahl des AG
 beschichtet zu liefern.
Menge: 1,000 St

**04.40 Leitungsverlegung für Kühlmedium**
Herstellungen von HD- und ND-Leitungen aus Kupfer,
Leitungslänge im Keller bis 15 Meter einfache
Leitungslänge

Kältemittelverbindungsleitung (Doppelmeter) zwischen
Verflüssiger und Verteiler sowie Verteiler und
Kühlstellen bei frei zugänglichem Leitungsweg, aus
CU-SF-37, NW nach Erfordernis einschließlich Rohrbogen,
 T-Stücken, Rohrhaltern mit schalldämpfenden
Einlagen und Verbindern. Saug- und Flüssigkeitsleitung
mit einer Wärmedämmung aus
hochflexiblem, geschlossenzelligem Dämmmaterial
versehen.
Menge: 30,000 m

**04.50 Zulage für Verteilungen, T-Stücke, Magnetventile**
(1) Verteilung der Kälteleitung im Kellergeschoss zu
den beiden Hauptkühlstellen (a) Bistroküche und (b)
Tresen
(2) Unterverteilungen an den 4 Kühlstellen im
Tresenbereich
(3) Anschlussarbeiten der vorgenannten Bauteile
einschl. aller dazugehörigen Kleinmaterialien wie z.B.
Lötmaterial, Befestigungsmaterial
(4) Elektrische Regelventile als Einspritzventil

einschl. Anschluss der Leitungen, betriebsfertige
Montage und Einregulierung
Einheit: psch

**04.60 Kältetechnisches Regelzubehör NK**
für den Anschluss der Verdampfer an das
Rohrleitungsnetz der Normalkühlanlage, bestehend aus:

(1) Filtertrockner zum Einbau in die
Flüssigkeitsleitung. Mit Lötanschluss
(kupferbeschichteter Stahlanschluss)
(2) Sicherheitsthermostat zur mech. Absicherung der
Abtauheizung gegen Überhitzung.
(3) Elektrische Steuerungsleitung zwischen den
einzelnen Komponenten.

einschl. Anschluss der Leitungen, betriebsfertige
Montage und Einregulierung
Einheit: psch

**04.70 Tauwasserleitung**
Tauwasserleitung liefern, von den Verdampfern (im
Hohlraum des Tresens bzw. der Bistroküche) bis zum
Abwasseranschlusspunkt im Keller einbauen und
anschließen.
Anschluss an Tauwasserkasten mit Siphon. Die Montage
der Tauwasserleitung ist mit der Montage des Tresens zu
 koordinieren.

Werkstoff: CNS nahtlos
Dimension: DN 40, Verbindungen über Pressfittinge
Menge: 15,000 m

**04.80 Brandschutzabschnottung**
Brandschutzabschottung an Kabel-/Leitungsanlagen als
Mörtelschott, mit allgemeinem bauaufsichtlichen
Prüfzeugnis/allgemeiner bauaufsichtlicher Zulassung,
Feuerwiderstandsklasse S 90 DIN 4102-9, im Gebäude,
Unterkante Abschottung über Fußboden bis 3,0 m,
Decke aus Ziegel/Beton, Dicke 350 mm, Einzelkabel,
Kupferrohre mit Dämmung, runder Deckendurchbruch, ca.
d=250mm.

Liefern und montieren inkl. systemgebundenem Zubehör
Menge: 2,000 St

**04.90 Dokumentation**
Technische Unterlagen und Revisionsunterlagen
spätestens 14 Werktage vor dem VOB-Abnahmetermin sind
in endgültiger Fassung die Unterlagen in je einem
Ordner ( 2-fach ) übersichtlich geordnet wie folgt zu
übergeben:
-  Bedienungs- und Wartungsanweisungen
-  Anlagenbeschreibung und Bestandsunterlagen
-  Protokoll zur Funktionsprüfung
-  Ersatzteilliste und Kundendienstnachweis
-  Verzeichnis der Geräte, die einer wiederkehrenden
Prüfung zu unterziehen sind.
-  Liste der Wartungsarbeiten und Wartungsintervalle
für die einzelnen Geräte.
-  Bestandszeichnungen der Anlagen (Grundrisse,
Strang- und Schaltschemen), als Papierausdruck, farbig
angelegt, Format DIN A 0, gefaltet auf Format DIN A 4.
-  Technische Unterlagen und Revisionsunterlagen in
digitaler Form (USB-Stick, DVD/ CD-ROM).
Einheit: psch

### 05 Schanktechnik

*Hinweis*
Schankanlage für den Einsatz von drei Biersorten
Aufstellung der Kühl- und Drucktechnik sowie der Fässer
 im Kellerraum, von dort Pythonleitung zum
Getränketresen mit Schanksäule
Höhenunterschied zwischen Keller (Bierkeller) und
Erdgeschoss (Zapfanlage im Tresen) ca. 3 Meter,
Entfernung horizontal ca. 5 bis 8 Meter
Durchbrüche durch Mauerwerk werden nach Vorliegen der
Werk- und Montageplanung bauseitig hergestellt

**05.10 Werk- und Montageplanung**
Abstimmung und Erstellung der Werk- und Montageplanung

- gemeinsames Aufmaß mit AG und Architekt
- Durchsprache, Abstimmung (in Varianten) und
Festlegung der Aufstellorte, Leitungsverlegungen,
Durchbrüche
- Darstellung der Vor- und Nebenleistungen durch
Fremdgewerke wie Kabelübergabepunkte, Schlitze
- Vorlage der technischen Unterlagen des verwendeten
Systems wie Systemschnitte, Verwendbarkeitsnachweise,
Zulassungen

Es sind mind. zwei Prüfläufe mit Abstimmungsbedarf von
2 AT beim AG einzukalkulieren.
Einarbeiten von Korrekturvermerken aus den
Prüfrückläufen und erneutes Einreichen der
vollständigen Unterlagen zur Freigabe durch
den AN, sofern diese Änderungen darstellen.
Einheit: psch

**05.20 Faßkühler 6 Fässer 50l KEG**
Faßkühler für 6 Fässer der Größe 50 Liter KEG (3x
Vorkühlung, 3x Anstich)
- Isolierung des Korpus ca. 60 mm
- Oberflächem: Stahlblech Edelstahl 1.4301
 steckerfertiger Maschinenaufsatz/Kälteaggregat (kein
Anschluss an Zentralkühlung)
- Abmessungen (bxt) ca. 150 x 100 cm
- einschl. fachgerechter Herstellung der Ein- und
Ausführung der Druckleitung und der Python-Leitung
(Leitungen siehe sep. Position)
- betriebsfertige Montage
Menge: 1,000 St

**05.30 Bierdruckanlage**
Bierdruckanlage für die vorgenannte Schankanlage,
bestehend aus folgenden Komponenten:
- Halter für 2 St. CO2-Flaschen, als Wandmontage an
Ziegelmauerwerk
- Montagetafel für die Montage der Druckminderer, Größe
 nach Erfordernis für die nachfolgend benannten
Komponenten,
Wandmontage mit Abstandhaltern an vorhandenem
Ziegelmauerwerk,
auf der Montagetafel die erforderlichen Teile der
Anlage zweckmäßig und dauerhaft montiert, einschl.
Beschriftung der Leitungen:
-- Hauptdruckminderer mit flexibler Hochdruckleitung
zum Anschluss an die CO2-Flasche
-- CO2-Wandverteiler, 3-leitig
-- 3 Zwischendruckminderer mit jeweiliger
Einstellmöglichkeit des Drucks (in Abhängigkeit der
Biersorte)
-- separate Absperreinrichtungen für jede Leitung
-- einschl. aller dazugehörigen Anschlussleitungen,
Schläuche, Verschraubungen, Dichtungen, Kupplungen,
Klemmen und Wandhalterungen für die betriebsfertige
Anschlussmöglichkeit von CO2-Flaschen und KEG-Zapfkopf
(im Fasskühler)

Leitungen aus Edelstahl

Bierdruckanlage ist unmittelbar neben dem Aufstellort
des Fasskühlers geplant, Leitungslängen zwischen
CO2-Gasflaschen und Montagetafel sowie Montagetafel und
 Fasskühler jeweils maximal 5 Meter.

Die Montagetafel so dimensionieren, dass eine vierte
Leitung mit Druckminderer möglich ist.
Einheit: psch

**05.40 Begleitkühlung**
Lieferung und betriebsfertiger Anschluss einer
Begleitkühlung für die beschriebene Schankanlage
Gerät mit ca. 20 l Wasserinhalt, Wasserstands- und
Temperaturanzeige
Kühlleistung ca. 300 - 400 W
- anschlussfertiges Begleitkühlgerät (kein Anschluss an
 Zentralkühlung)
- Montage als Wandinstallation, einschl. Konsolen
- einschl. betriebsfertige Befüllung der Anlage sowie
Anschluss an die Pythonleitung mittels
Schraubanschlüssen
Menge: 1,000 St

**05.50 Python**
Trocken-Pythonschlauch für die Bierzapfanlage als
flexiblen Schlauch mit geringer Knickneigung
- 4 Bierleitungen (3x Anstich, 1x Reserve)
- 2 Leitungen Begleitkühlung, 1x CO2-Leitung
- 19 mm Isolierung

- einschl. Befestigung mit Wandhalterungen an der Wand
bzw. in Tresenrückwand
- einschl. Anschluss der Leitung an die Schanksäule,
die Begleitkühlung, die CO2-Anlage
- einschl. beidseitigem Verschluss der Reserveleitung
- einschl. Lieferung 3 St. Sicherheits-Zapfkopf für
KEG-Fässer sowie Ausrüstung der Bierleitung mit
Schlauchtülle und Flügelmuttern
- Länge der Pythonleitung ca. 10 Meter
Menge: 1,000 St

**05.60 Schanksäule**
Lieferung und anschlussfertige Montage einer
Schanksäule mit 3 Schankhähnen

als Säule mit einseitigem Ausleger, 450 mm mit
Revisionsblende
seitlich 30° abgeschrägt,
abgeschrägter Deckel 45° als Revisionskappe
mit 3 Schankhahnbohrungen 24 mm Durchmesser
und angeformter Distanzhülse,
Außendurchmesser: 101,6 mm (4")
Material: Edelstahl 1.4301, Oberfläche gebürstet

- Befestigung in Abdeckung des  Getränketresens
- komplett mit Kompensator-Schankhähnen
- einschl. betriebsfertigem Anschluss der Leitungen aus
 der Python
Menge: 1,000 St

**05.70 CO2-Warnanlage**
Errichtung einer CO2-Warnanlage im Aufstellort der
Bierdruckanlage
Anlage bestehend aus 1 Sensoreinheit und 2 Signalgebern

Messprinzip: selektive IR-Absorption
zwei Alarmschwellen:
(a) bei 1,5 Volumenprozent: optisch/akustischer
Voralarm
(b) bei 3,0 Volumenprozent: optisch-akustischer
Hauptalarm

Signalgeber 1: vor der Zugangstür zum Kellerraum (ca. 5
 Meter horizontale Entfernung zur Sensoreinheit)
Signalgeber 2: für Anzeige im Theken-/Küchenbereich

einschl. Leitungsverlegung und betriebsfertiger Montage
einschl. Lieferung Warnschilder gem. gesetzlichen
Bestimmungen, mind. 2 St, im Zugangsbereich zum Keller
Menge: 1,000 St

**05.80 Brandschutz**
Brandschutz-Manschette R 90 - DIN 4102-11 C
aufklappbare Manschette f. Vor-Wand-Montage C getestete
 brandschutztechnische Abschottung von
Getränke-Pythonleitungen und Kabel der CO2-Warnanlage
als Deckenmontage in Beton
Menge: 1,000 St

**05.90 Dokumentation, Inbetriebnahme**
Technische Unterlagen und Revisionsunterlagen
spätestens 14 Werktage vor dem VOB-Abnahmetermin sind
in endgültiger Fassung die Unterlagen in je einem
Ordner ( 2-fach ) übersichtlich geordnet wie folgt zu
übergeben:
-  Bedienungs- und Wartungsanweisungen
-  Anlagenbeschreibung und Bestandsunterlagen
-  Protokoll zur Funktionsprüfung
-  Ersatzteilliste und Kundendienstnachweis
-  Verzeichnis der Geräte, die einer wiederkehrenden
Prüfung zu unterziehen sind.
-  Liste der Wartungsarbeiten und Wartungsintervalle
für die einzelnen Geräte.
-  Bestandszeichnungen der Anlagen (Grundrisse,
Strang- und Schaltschemen), als Papierausdruck, farbig
angelegt, Format DIN A 0, gefaltet auf Format DIN A 4.
-  Technische Unterlagen und Revisionsunterlagen in
digitaler Form (USB-Stick, DVD/ CD-ROM)
- Einweisungstermin des Nutzers in die Funktion der
Anlage, im Zuge des Abnahmetermins, vor Ort
Einheit: psch
